# RHA Grünstadt
Angebotsaufforderung (GAEB 90, DA83)
DV-Nummer: 22-PL-00
Währung: EUR
Auftraggeber: Stadtverwaltung Grünstadt, Bauamt, Kreuzerweg 2, 67269 Grüns

## Tür- und Fensterarbeiten
Datum: 07.05.26

*Hinweis*
1. Allgemeine Baubeschreibung

Projekt Neubau eines Sanitär- und Umkleidegebäudes
Rudolf-Harbig-Anlage | Uhlandstraße 30 | 67269
Grünstadt

1.1 Lage
Das zu bebauende Grundstück befindet sich im Norden
der Stadt Grünstadt. Das Sportgelände
liegt entlang einer Bahnlinie und umfasst mehrere
Sportplätze, das bestehende
Umkleidegebäude und ein Vereinsheim bzw. eine
Gaststätte des Vereins VFR Grünstadt. Das
bestehende Umkleidegebäude kann die Anforderungen
eines Sportfunktionsgebäudes nicht
mehr erfüllen und soll daher abgerissen werden. Der
Neubau soll vor dem abzureißenden
Bestandsgebäude, parallel zur Tribüne, errichtet
werden.

1.2 Gebäude und Konstruktion
Das rechteckige Volumen des ca. 28,00 x 15,50 x 8,00m
(LxBxH) großen Gebäudes ist in zwei
Geschosse untergeteilt, Erdgeschoss und Obergeschoss.
Das Gebäude wird im Erdgeschoss
über den Haupteingang an der Südfassade erschlossen
und ist barrierefrei erschließbar. Pro
Geschoss befindet sich jeweils ein Nebeneingang an der
Nordfassade. Der Technikraum ist
über einen separaten Eingang an der Westseite zu
erreichen. In das Obergeschoss gelangt
man über ein innenliegendes Treppenhaus an der
Südseite und über eine vorgestellte
Außentreppe aus Stahl an der Nordseite des geplanten
Neubaus. An der Ostseite ist ein Balkon
ebenfalls in Stahlbauweise geplant. Das Dach ist als
Flachdach geplant und nur zu
Wartungszwecken begehbar. Dies kann über eine Leiter
an der Nordseite erfolgen.
Das Gebäude wird in Massivbauweise mit Porotonsteinen
ausgeführt. Die Fassade ist als
Putzfassade geplant.

2.1 Nutzung
Das Erdgeschoss beinhaltet neben Sanitär- und
Umkleideräumen, einen Mehrzweckraum mit
Teeküche, einen Raum für den Platzwart, einen
Putzmittelraum sowie Lager- und
Technikflächen. Verbunden werden alle Räume über einen
mittig gelegenen Erschließungsflur.
Der Raum des Platzwartes, die öffentlich zugänglichen
Toilettenanlagen und der
Mehrzweckraum orientieren sich in Richtung Spielfeld.
Die Umkleideräume und Technikflächen
liegen auf der gegenüberliegenden Seite. Das
Erdgeschoss ist barrierefrei erschließbar.

Das Obergeschoss kann über zwei Wege erschlossen
werden, durch das innenliegende
Treppenhaus an der Südseite oder über die
außenliegenden Stahltreppe an der Nordfassade.
Verbunden werden alle Räume über einen mittig
gelegenen Erschließungsflur. Zusätzlich dazu
gibt es auf der Ostseite einen Balkon, der die zum
Spielfeld orientierten Räume außenseitig
verbindet. Der Balkon dient gleichzeitig als Sonnen-
und Witterungsschutz für Besucher im
Erdgeschoss.
Entlang des Obergeschossflures reihen sich zu beiden
Seiten jeweils Paare bestehend aus
einer Sportlerumkleide- und einem Duschraum
nebeneinander an. Zusätzlich dazu finden sich
Dusch- und Umkleideräume für Schiedsrichter bzw.
Lehrer, ein Putzmittelraum und ein Raum
für den Stadionsprecher.

3.3 Gebäudeklasse

Das Gebäude ist der Gebäudeklasse 3 zuzuordnen.

3.4 Baugelände und Baustellenzufahrt

Seitlich neben dem Bestandsgebäude befindet sich ein
Parkplatz. Dieser dient während der
Bauarbeiten als Baustelleneinrichtungsfläche für alle
Gewerke. Siehe Baustelleneinrichtungsplan.

*Hinweis*
2. Allgemeine Vorbemerkungen und Vertragsbedingungen

Das Leistungsverzeichnis beinhaltet die Tür- und
Fensterarbeiten für den zweigeschossigen Neubau
eines Sanitär- und Umkleidegebäudes auf der
Rudolf-Harbig-Anlage in Grünstadt.

2.1. Leistungsüberblick

Baustelleneinrichtung
Metallbauarbeiten
Stahlbauarbeiten
Abdichtungsarbeiten
Verglasungsarbeiten

2.2. Planunterlagen
Folgende Unterlagen und Planunterunterlagen sind
Bestandteil des Leistungsverzeichnisses.
Die Pläne dienen lediglich zu Kalkulationszwecken.
Pläne sind tlw. unmaßstäblich verkleinert und
werden nach der Beauftragung in aktualisierter Form
verteilt.

Übersicht:
Baustelleneinrichtungsplan
RHA-G_06_BE_0_Baustelleneinrichtung
Fotodokumentation  RHA-G_06_LV_Fotodokumentation

Grundrisse:
Neubau Grundriss EG  RHA-G_06_GRD_0_Grundriss EG
Neubau Grundriss OG  RHA-G_06_GRD_1_Grundriss OG
Neubau Dachaufsicht  RHA-G_06_DA_2_Dachaufsicht
Neubau Ansicht Ost+West RHA-G_06_AN_1+2 Ost + West
Neubau Ansicht Nord+Süd RHA-G_06_AN_3+4 Nord + Süd
Neubau Schnitt A-A  RHA-G_06_GRD_0_Schnitt-A-A
Neubau Übersicht Türen  RHA-G_06_Ü_3_Übersicht Türen

2.4. Firmenschilder, Handwerkertafeln
Das Anbringen von Firmenschildern auf der Baustelle
ist ohne Absprache mit der örtlichen Bauleitung
nicht gestattet. Firmenbanner am Bauzaun sind generell
verboten. Von Seiten des AG wird ein
zentrales Bauschild aufgestellt. Hier besteht für den
AN auf eigene Kosten die Möglichkeit, eine
Handwerkertafel nach vorgegebenen Format und Design
über die Bauleitung anbringen zu lassen.

2.5. Besprechungen und Bauberatungen
Während der Bauzeit finden wöchentliche
Baubesprechungen (Jour-Fixe) statt. Bei Bedarf werden
zusätzliche Termine über die wöchentlichen
Besprechungen hinaus vereinbart.
Alle Fachbauleiter und die im jeweiligen Zeitraum am
Bau tätigen Firmen sind mit einem schriftlich
benannten Firmenvertreter (Bauleitung / Obermonteur)
zur Teilnahme an den Baubesprechungen
verpflichtet. Der Aufwand hierfür ist in die
Einheitspreise einzukalkulieren.
Protokollführend ist die Bauüberwachung. Protokolle
gelten als anerkannt, wenn innerhalb von 7
Kalendertagen kein Widerspruch erfolgt. Werden
Gesprächsprotokolle durch den AN erstellt, bedürfen
diese zur Anerkennung der schriftlichen Freigabe des
AG.

2.6. Bautageberichte
Der AN verpflichtet sich arbeitstäglich ein
Bautagebuch zu führen und wöchentlich an die zuständige
örtliche Bauleitungen übergeben. Zu dokumentieren sind
in den Bautagesberichten v.a. die
durchgeführten Arbeiten, die eingesetzten Mitarbeiter
und Geräte einschl. deren Arbeitszeiten.
Arbeitsunterbrechungen und Behinderungen sind
besonders auszuweisen.

2.7. Sicherungsmaßnahmen
Sicherungsmaßnahmen, wie Seitenschutz an
Absturzkanten, Abdeckungen von Öffnungen,
Verschluss aller Werkzeuge und Maschinen gegen
unbefugte Benutzung, Bauzaunverschluss, sind
nach den einschlägigen Vorschriften zu treffen. Die
Baustelle ist für mögliche Zeiten der
Unterbrechung absolut winterfest, sowie unfallsicher
zu hinterlassen.

2.8. Entsorgungscontainer
Entsorgungscontainer werden durch den AG nicht zur
Verfügung gestellt und sind bei Bedarf einschl.
Aufstellung, Vorhaltung, Abtransport und fachgerechter
Entsorgung des Inhalts in die Einheitspreise
einzukalkulieren. Die vorgesehenen Aufstellorte sind
im Vorfeld des Abstellens mit der örtlichen
Bauleitung abzustimmen.

2.9. Bauzaun
Der AN erhält vor Ausführung der Arbeiten einen
Zugangsschlüssel für das Baustellentor und ist mit
verantwortlich für die werktägliche Schließung zum
Ende der Schicht.

2.10. Winterbaumaßnahmen
Maßnahmen zum Winterbau, insbesondere die Sicherung
der Baustelle gegen Frost und Eis, sind in
die EP einzurechnen.

2.11. Abschnittsweise Ausführung
Verschiedene Arbeiten wie das Schließen der
Durchbrüche und Schlitze nach erfolgter Installation
der
Technikgewerke machen ggf. eine abschnittsweise
Ausführung erforderlich. Sofern dies erst
nachlaufend nach Fertigstellung der Rohbauarbeiten,
auch in mehreren Teileinsätzen, erfolgen kann,
berechtigt dies nicht zu Mehrforderungen.
Entstehende Schwierigkeiten, wie wiederholter
Arbeitseinsatz, Aufteilung in Gebäudebereiche,
mehrfache Anfahrten und dgl. werden nicht gesondert
vergütet.

2.12. Koordination mit anderen Gewerken
Der AN hat seine Leistungen und Termine
eigenverantwortlich mit den anderen am Bau beteiligten
Gewerken abzustimmen. Dies gilt neben der eigentlichen
Ausführung vor Ort vor allem für die
Arbeitsvorbereitung, sowie für die Abstimmung mit den
Technikgewerken.

*Hinweis*
TECHNISCHE VORBEMERKUNGEN

Art und Umfang der Leistung
Dem Leistungsverzeichnis liegen die Allgemeinen
technischen
Vertragsbedingungen der VOB, Teil C, neueste Ausgabe
zugrunde und werden Vertragsbestandteil.

Darüber hinaus die in der Leistungsbeschreibung
genannten und
der Ausführung zugrunde liegenden Fachnormen, die
Bedingungen der jeweiligen Versorgungsunternehmen,
ferner
wird auf die Einhaltung der
Bauarbeiterschutzbestimmungen und
die Einhaltung der Baustellenverordnung hingewiesen.

Gegenstand dieser Ausschreibung sind Metallbau- und
Verglasungsarbeiten für den Neubau des Sanitär- und
Umkleidegebäudes an der Rudof-Harbig-Anlage in
Grünstadt.

Die Leistung umfasst das Herstellen der Tür- und
Fensterelemente inklusive Abdichtungs- und
Dämmarbeiten.
Alle Leistungen verstehen sich inkl. aller
erforderlicher
Nebenleistungen. Alle Einzelpositionen sind inklusive
der
notwendigen Lieferung und Montage zu kalkulieren.

Mögliche Bedenken gegen die vorgesehene Art der
Ausführung
sind nach VOB, Teil B, § 4,
Abschnitt 3, dem Auftraggeber unverzüglich schriftlich
mitzuteilen. Im Falle von Unklarheit muss vor
Angebotsabgabe
eine entsprechende Bieterfrage gestellt werden.

Die Arbeiten sollen gem. aktuellen Bauzeitenplan und in
Abstimmung mit der Bauleitung umgesetzt werden.

Besondere Angaben
Während der Ausführung ist darauf zu achten, dass
behutsam
mit den vor Ort bereits erstellten Bauleistungen
anderer Gewerke
und Gebäudesubstanzen umgegangen wird und
Beschädigungen vermieden werden. Gefahrenbereiche sind
abzusperren und zu kennzeichnen. Entstehen dadurch
Behinderungen für andere Unternehmer oder Dritte, sind
der
Zeitraum der Absperrung sowie alternative Maßnahmen
mit der
Bauleitung abzustimmen.

Müllbeseitigung
Die Baustelle muss täglich gereinigt werden und der
Müll 1x
wöchentlich beseitigt werden.
Die einschlägigen Vorschriften über die Entsorgung von
Sondermüll und -abfall sowie Rohstoffverwertung und
örtlich
festgelegte Maßnahmen für Recycling sind streng
einzuhalten.

Der Nachweis über den Verbleib aller zu entsorgenden
Stoffe ist
zu erbringen. Ebenso kann ein Nachweis über spezielle
Zulassungen beauftragter Dritter (z.B.
Transportunternehmen,
Deponiebetreiber) verlangt werden.

Verarbeitungsbedingungen
Im Preis sind alle anfallenden Hilfskonstruktionen, wie
Hebezeuge, Gerüste, Leitern, Rüstzeug, Anseilmaterial
und
dergleichen, die für die gesamten Arbeiten
erforderlich werden,
einzukalkulieren.

Die Arbeiten sind mit größter Sorgfalt durchzuführen.
Die
Standsicherheit darf hierbei zu keiner Zeit
beeinträchtigt werden.
Zeigen sich trotz sorgfältigen Arbeitens Risse,
Setzungen, etc.,
so ist der AG unverzüglich zu benachrichtigen. Für den
weiteren
Verlauf der Arbeiten sind umgehend gesonderte
Vereinbarungen
mit dem Auftraggeber zu treffen.

Die Wahl technologischer Vorgänge bleibt, wenn nicht
anders
beschrieben, dem Auftragnehmer überlassen. Dabei sind
die
Arbeiten so auszuführen, dass Beeinträchtigungen
anderer
Gewerke und / oder Dritter, Belästigungen durch Lärm
und Staub
auf das unvermeidbare Maß reduziert werden.

Erforderliche Schutzmaßnahmen für Bestandssubstanz,
Nachbargebäude, andere Gebäudeteile, Umwelt und Verkehr
sind vom Bieter in Abhängigkeit von der von ihm
vorgesehenen
technologischen Lösung bei Angebotsabgabe darzulegen,
sofern
sie nicht mit den angebotenen Preisen abgegolten sind.

Falls für die angebotene Konstruktion keine allgemeine
amtliche
Zulassung vorhanden ist, so gehört es zu den Aufgaben
des
Auftragnehmers, Einzelzulassungen unter Beachtung der
in der
Genehmigungsplanung enthaltenen und ihm mitgeteilten
Auflagen, ggf. durch zusätzliche Prüfungen, zu
bewirken. Das gilt
entsprechend für erforderliche Gutachten und
Prüfversuche. Die
Aufwendungen für die Genehmigungsfähigkeit sind in die
Preise
einzurechnen.

Schutzvorkehrungen
Alle Bauteile, auch die vorhergehender Gewerke sind bei
Gefährdung durch die eigenen Leistungen vom AN
fachgerecht
vor Beschädigung zu schützen. Die Prüfung von
Erfordernis und
Art der Schutzvorkehrungen hat dabei durch den AN dabei
eigenständig im Vorfeld der Ausführung zu
erfolgen und ist rechtzeitig mit der örtlichen
Bauleitung
abzustimmen. Die Vergütung erfolgt, sofern nicht
Nebenleistung
nach VOB/C, separat in eigenen Positionen.
Treten durch Arbeiten des AN trotzdem Verschmutzungen
an
angrenzenden Bauteilen auf, sind diese umgehend zu
entfernen.
Staub ist bei Schleifarbeiten sofort abzusaugen. Nach
Fertigstellung der
Arbeiten sind alle Räume besenrein zu hinterlassen.
Der AN hat seine Bauleistung sowie die einzusetzenden
Baumaterialien und Baugeräte auch gegen Beschädigung
aus
Wetter- und Umweltereignissen ausreichend zu schützen.
Dies
umfasst v.a. den Schutz vor Regen, Wind, Frost und
Hochwasser.
Der AN haftet für verursachte Schäden. Diese sind der
örtlichen
Bauleitung unverzüglich anzuzeigen.

Aufmaß
Arbeitsvorbereitung, Ausführung und Abrechnung sind
ausschließlich auf Basis örtlicher Aufmaße zu
erstellen. Diese sind Sache des AN und mit den
Einheitspreisen
abgegolten. Gleiches gilt auch für die
Übertragung der bestehenden Meterrisse mit
Höhennivellements
an die für den eigenen Bedarf relevanten Stellen.

Gleichartige Produkte
Bei Verwendung eines Produktsystems, sind alle
Bauteile in
original Bauart einschl. ihrer Oberflächenbehandlung
zwingend
von einem Hersteller und einer Produktlinie zu
beziehen.
Einzelne Systembestandteile dürfen nicht eigenmächtig
ausgetauscht oder ersetzt werden. Alle Komponenten
sind im
System eines Herstellers zu verwenden.

Untergrund
Der Untergrund ist vor Beginn der Arbeiten zu
überprüfen und für
eine einwandfreie Arbeit vorzubereiten. Der
Feuchtigkeitsgehalt
des Untergrundes ist eigenverantwortlich und
aktenkundig vor
Aufnahme der Arbeiten festzustellen. Die Vorbehandlung
des
Untergrundes, das Entfernen von losen Teilen und
Verunreinigungen, das Fegen der Böden sind in die EP
einzukalkulieren.

Vorlagen
Die Pläne und Bilder, auf die in einzelnen
Leistungstexten Bezug
genommen wird, liegen dieser Ausschreibung bei. Es
gilt Wort
vor Bild. Ein Aufmaß vor Ort ist vor der Fertigung und
bei allen
Arbeiten notwendig. Dies ist in die Einheitspreise mit
ein zu
kalkulieren.

Die Ausführungsunterlagen werden ausschließlich
digital im
PDF-Format übermittelt. Die Druckkosten sind in die EPs
einzurechnen.

Koordination mit anderen Gewerken
Der AN hat seine Leistungen und Termine
eigenverantwortlich
mit den anderen am Bau beteiligten Gewerken
abzustimmen.
Dies gilt neben der eigentlichen Ausführung vor Ort
vor allem für
die Arbeitsvorbereitung, sowie für die Abstimmung mit
den
Technikgewerken.

### Titel 01 Vorbereitende Arbeiten

#### Bereich 01.01 Baustelleneinrichtung und Sonstiges

**01.01.0010 Spezifische Baustelleneinrichtung**
Einrichten, vorhalten und abbauen der spezifischen
Baustelleneinrichtung zur
Erbringung der eigenen Leistungen für den gesamten
Zeitraum der Bautätigkeit.

Dies beinhaltet folgende Punkte:

Büro- und Materialkosten
Schutzmaßnahmen für Personal sowie angeliefertes
Material
Hebemittel und Werkzeuge
Vorhalten von Aufenthaltsräumen und Lagerflächen
Schutzabdeckungen, Staub- und Regenplanen nach
Erfordernis gegebenenfalls
auch sturmsicher anzubringen. Das Material bleibt
Eigentum des AN.
Entsorgung von anfallendem Schutt bzw. Abfall,
einschl. Entsorgungsgebühren.
Sicherungsmaßnahmen der Arbeitsbereiche.
Ständige Säuberung der durch Maßnahmen des AN
verunreinigten Straßen und
ggf. angrenzender Bauten bzw. Gebäudeteile sowie
Bauteile, Gerüste etc.
Die Durchführung der Forderungen des Amtes für
Öffentliche Ordnung, der
Bauberufsgenossenschaften und sonstiger mitwirkender
Behörden, Amtsstellen
und Körperschaften.

Aufstell- und Lagerflächen stehen auf dem Grundstück
in begrenztem Maß zur
Verfügung. Die vom AN benötigte Fläche ist vor Beginn
der eigenen Leistung mit
der Bauleitung des AG abzustimmen.

Für die Durchführung der Baustelleneinrichtung sind
alle einschlägigen Normen,
Vorschriften, Bestimmungen und Richtlinien in der bei
Angebotsabgabe gültigen
Fassung anzuwenden.

Leistungen, die der AG über die oben definierten
Bereiche hinaus fordert, sind in
den nachfolgenden Positionen beschrieben und werden
gesondert vergütet.
Menge: 1,000 psch

**01.01.0020 Abstimmung mit Fremdgewerken**
Abstimmung mit Fremdgewerken zur fachgerechten Montage
der bauseits
gelieferten Einbauelemente. Inklusive Abstimmung des
Baustellenablaufs
- Abstimmung HLS Anschlüsse Lüftung, Klimatisierung
und Wärmepumpe
- Abstimmung ELT Anschluss PV-Anlage
- Abstimmung Blitzschutz
Menge: 1,000 psch

**01.01.0030 Reinigung der Fenster- und Türelemente nach Einbau.**
Einmalige Reinigung der Fenster- und Türelemente von
außen und innen,
unmittelbar nach dem Einbau.
Menge: 1,000 psch

**01.01.0040 Schutzfolie für Türen- und Fensterelemente, beidseitig**
Liefern und montieren von Schutzfolie zur Sicherung
der Türen- und
Fensterelemente vor Verschmutzung. Abkleben mit
rückstandsfreien Klebestreifen.
Beidseitiges montieren, außen und innen.
Menge: 188,000 m²

#### Bereich 01.02 Nachweise und Planung

**01.02.0010 Bemusterungstermin inklusive Produktmuster**
Durchführen eines Ortstermins zur Bemusterung der
folgenden Bauteile und den
dazugehörigen Oberflächen:
- Rahmen Profilfarben
- Tür- und Fensterdrücker
- Texilscreen
- Dekorfolie
Menge: 1,000 psch

**01.02.0020 Glasbemessung**
Erstellen einer Glasbemessung nach DIN 18008 für alle
zu verbauenden Scheiben
von Fenster- oder Türelementen.
Menge: 1,000 psch

**01.02.0030 Statischer Nachweis**
Erstellen eines statischen Nachweises nach DIN 18008-4
für alle beschriebenen
Fenster- bzw. Türelemente. Nachweis für
Standsicherheit der Einbauelemente und
Absturzsicherungen.
Menge: 1,000 psch

**01.02.0040 Werk- und Montageplanung**
Erstellen einer Konstruktions- und Montageplanung für
Fenster und Türelemente
inklusive alle dazugehörigen Bauelemente wie
Raffstore, Textilscreens oder
Fensterbänke. Inklusive der Berechnung des U-Wertes
für jedes Element.
Grundlage sind die Ausführungspläne der Architekten
(PDF + DWG-Format).
Anschlussdetails an Wand, Sockel und Sturz sind
ebenfalls darzustellen.
Die Zeichnungen sind innerhalb von 4 Wochen nach
Beauftragung zu erstellen und
den Architekten und der Bauherrschaft zur Freigabe
vorzulegen.
Korrekturen sind innerhalb von 8 Werktagen
einzuarbeiten.
Menge: 1,000 psch

**01.02.0050 Dokumentation**
Nach Fertigstellung der Leistung ist ein Dokumentation
vorzulegen. Dies beinhaltet
folgende Dokumente:
- Fachunternehmererklärung
- Fotos der Einbausituation bei Abnahme
- Produktdatenblätter
- Herstellernummern, Farb- und Produktnummer
- Wartungs-, Pflege- und Bedienhinweise
Die Unterlagen sind in digitaler Form im PDF-Format
und in deutscher Sprache
abzugeben.
Menge: 1,000 psch

### Titel 02 Fenster- und Türelemente

#### Bereich 02.01 Türelemente

*Hinweis*
Systembeschreibung Alu-Rohrrahmen-Außentüren
Wärmegedämmtes Aluminium Tür-System mit ca. 80 mm
Grundbautiefe.
Sofern in den Einzelpositionen nichts anderes
beschrieben, gelten folgende
Eigenschaften:
Material:  Aluminium
Oberfläche  pulverbeschichtet
Farbe:  RAL 6005 Dunkelgrün
Verglasung  3-fach Wärmeschutzglas
Panikfunktion: ja, DIN EN 179
Widerstandsklasse
Einbruchhemmung  RC2N nach DIN EN 1627
Konstruktionsmerkmale:
Außen flächenbündige Türkonstruktion mit 5 Kammer
Profilaufbau, symmetrisch
angeordnet, bestehend aus drei Aluminiumschalen die
mittels spezieller
Isolierstege ohne Dämmschäume verbunden sind. Die
Türflügelprofile sind als
Hybridverbund mit einem großem schubfesten Anteil
zwischen
Innen- und Mittelschale sowie einer entkoppelten
Außenschale, als "schubloser
Verbund" auszuführen.
Die Entkopplung muss zwischen der äußeren
Aluminiumhalbschale und dem
Isoliersteg erfolgen um den Bi-Metall-Effect zu
verringern.
Alternativ ist für die Türflügelprofile ein 3 Kammer
Profilaufbau verfügbar.
Die Türflügel sind mit einem 4-seitig umlaufenden, auf
Gehrung gefertigten
Flügelprofil auszuführen.
Die Abdichtung muss über eine Mitteldichtungs- und zwei
Anschlagsdichtungsebenen erfolgen.
Die Beschlagsmontage erfolgt in der Aluminium
Mittelschale, nicht im Isoliersteg.
Eine Bauwerksbefestigung ist im Profil mittig über die
Mittelschale möglich.
Der untere Türabschluss ist, soweit keine anderen
Anforderungen an den Fußpunkt
durch Normen / Richtlinien / LBO's gegeben sind, mit
einer stabilisierenden
zwischen gesetzten thermisch getrennten
Aluminium-Schwelle und
entsprechenden Dichtformstücken, auszustatten.

**02.01.0010 T01 - Automatische Schiebetür, 2-teilig, Tür Haupteingang**
Herstellen, liefern und montieren einer automatischen
Schiebetür aus
Aluminiumprofilen mit seitlicher Verglasung als
Haupteingangstür des Neubaus.
Zweiflügliges Türsystem als Teil eines
Fluchttreppenhauses mit elektrischem
Türantrieb und Öffnungsautomation.
Türsystem:  Festes Seitenelement unter Sturz +
Schiebeelement
Maße (B/H):  1,97m x 2,135m
Aufteilung:  Schiebeelement  1,17m x 2,135m
  Festverglasung  0,80m x 2,135m
Montageart:  Sturzmontage
Wandmaterial:  Porotonziegel
Stürzmaterial:  Stahlbeton
Material:  Aluminiumrahmen
Glas:  VSG - Floatglas
Rahmen Farbe:  Dunkelgrün - RAL 6005
Ausstattung:  Mit Akku als Notöffnung - bei
Stromausfall
  selbstreinigender Rollenwagen
Flügelgewicht:  max. 140 kg
Antrieb:  gleichstrom Anschluss, Doppelmotor
  mit Hinderniserkennung und Kraftbegrenzung
  Performance Level D nach DIN EN 16005
Datenschnittstelle:  Datenschnittstelle für
Programmierbare Schließzeiten
  BACnet
Elektroanschluss:  Anschluss, Inbetriebnahme und
Einweisung inkl.
  Ortstermin mit AG
Verformunsver.:  Klasse 2
Wärmeschutz:  U-Wert 0,95W/m2K
gesamtes Element
Menge: 1,000 St

**02.01.0020 Radarscanner, Innenraum**
Liefern und montieren eines Radarscanners zur
Sicherung des Öffnungs- bzw.
Schließbereichs der Automatischen Schiebetür.
Inklusive Elektroanschluss.
Farbe:  Dunkelgrün RAL 6005
Position:  Innen - Am Sturz oberhalb der Tür
Menge: 1,000 St

**02.01.0030 Radarscanner, Fassadenenseitig**
Liefern und montieren eines Radarscanners zur
Sicherung des Öffnungs- bzw.
Schließbereichs der Automatischen Schiebetür.
Inklusive Elektroanschluss und
Befestigungswinkel.
Farbe:  Dunkelgrün RAL 6005
Position:  Außen- Am Sturz oberhalb der Tür
Schutzart:  IP54
Menge: 1,000 St

**02.01.0040 Mechanischer Programmschalter für Schiebetür, Innen**
Liefern und montieren eines mechanischen
Programmschalters zur Einstellung der
Tür Betriebsart. Unterputz Ausführung als Element mit
Schlüsselschaltung.
Inklusive Elektroanschluss und Schlitzen der Wand.
Verortung:  Treppenhaus EG, innenseitig links neben
Schiebetür
Material:  Kunststoff wie Schalterprogramm
Farbe:  Weiß
Schutzart:  IP40
Programme:  Daueroffen, Automatisch, "Ladenschluss",
Nachtschaltung
Fehleranzeige:  über LED
Menge: 1,000 St

**02.01.0050 Außentaster für Schiebetür**
Liefern und montieren eines elektrischen Außentasters
zur Öffnung der Schiebetür.
Unterputz Ausführung als Element mit
RFID-Schnittstelle für Transponder.
Inklusive Elektroanschluss und Schlitzen der Wand.
Verortung:  Südfassade vor Haupteingang, links neben
Schiebetür
Material:  Edelstahl
Oberfläche:  matt, gebürstet
Schutzart:  IP54

Hinweis:  Bauseits wird später eine Schließanlage des
Herstellers
  "SimonsVoss" installiert. Der Taster muss eine
geeignete
  Schnittstelle für das System sein.
Menge: 1,000 St

**02.01.0060 Rohrahmentür, 1-flüglig, außen, Mehrzweckraum, T 05**
*** Bezugsbeschreibung
Herstellen, liefern und einbauen einer 1-flügligen
Rohrrahmentür zur Verwendung
als Außentür. Fachgerechte Ausführung nach DIN EN 179
als
Rahmenprofilkonstruktion mit umlaufendem RAL-Anschluss.
Einauort:  Ostfassade EG - T05
Maße:  1,135m x 2,135m
Elementtiefe: 80mm
Wandmaterial: Poroton 36,5cm + Vorsatzschale +
beidseitig Putz
Bodenaufbau: ca. 17cm
Material:  Aluminium + VSG-Glas U-Wert 0,95W/m2K
Oberfläche:  pulverbeschichtet, matt
Farbe:  Dunkelgrün 6005
Türblatt:  stumpf anschlagend
Beschläge:  Beidseitig Drücker
Schloss:  PZ-Lochung
Einbruchschutz: RC2
Anschlag:  DIN Links
Zarge:  Blockzarge, Stahl
Brandschutz: -
Schallschutz: erf. R = 30 dB

Einbau der Schließzylinder erfolgt bauseits.
Menge: 1,000 St

**02.01.0070 Rohrahmentür, 1-flüglig, außen, Platzwart, T 09**
*** wie Position 02.01.0060
Ausführung mit satiniertem Glas
Menge: 1,000 St

**02.01.0080 Rohrahmentür, 1-flüglig, außen, Umkleide Barrierefrei, T 14**
*** wie Position 02.01.0060
Ausführung mit satiniertem Glas und Dekor-Folierung
Schriftzug + Piktogramm Barrierefreie Umkleide
Menge: 1,000 St

**02.01.0090 Rohrahmentür, 1-flüglig, außen, T19 + T34**
*** Bezugsbeschreibung
Herstellen, liefern und einbauen einer 1-flügligen
Rohrrahmentür zur Verwendung
als Außentür für die Erschließung des Flurs an der
Nordseite des Ergeschosses.
Fachgerechte Ausführung nach DIN EN 179 als
Rahmenprofilkonstruktion mit
umlaufendem RAL-Anschluss.
Einauort:  Nordfassade EG - Flur T19
  Nordfassade OG - Flur T34
Maße:  1,25m x 2,135m
Elementtiefe: 80mm
Wandmaterial: Poroton 36,5cm + beidseitig Putz
Bodenaufbau: ca. 17cm
Material:  Aluminium + VSG-Glas
Oberfläche:  pulverbeschichtet, matt
Farbe:  Dunkelgrün 6005
Türblatt:  stumpf anschlagend
Beschläge:  Beidseitig Drücker
Schloss:  PZ-Lochung
Einbruchschutz: RC2
Anschlag:  DIN Links
Zarge:  Blockzarge, Stahl
Brandschutz: -
Schallschutz: erf. R = 30 dB

Einbau der Schließzylinder erfolgt bauseits.
Menge: 2,000 St

**02.01.0100 Rohrahmentür, 1-flüglig, außen, T28**
*** wie Position 02.01.0090
Ausführung:  als DIN rechts
Einauort:  Ostfassade OG - Flur T28
Menge: 1,000 St

**02.01.0110 Stahlblechtür, 2-flüglig, Außen, Technikraum, T 24**
Herstellen, liefern und einbauen einer 2-flügligen
Stahlblechtür zur Verwendung als
Außentür für den Technikraum. Fachgerechte Ausführung
nach DIN EN 179 als
doppelwandige Verbundkonstruktion mit umlaufendem
RAL-Anschluss.
Einauort:  EG - Technikraum
Maße:  1,97m x 2,135m
Aufteilung:  symetrisch
Wandmaterial: Poroton 36,5cm + beidseitig Putz
Material:  Stahl, verzinkt und pulverbeschichtet
Farbe:  Graubeige - RAL 9002
Oberfläche:  pulverbeschichtet, matt
Türblatt:  dreiseitig gefalzt
Blechdicke:  1mm
Blattdicke:  65mm
Dämmung:  Mineralfaserplatte
Brandschutz: -
Schallschutz: erf. R = 30 dB
Verformungskl.: Klasse 2
Beschläge:  Außenseitig Knauf
  Innenseitig Drücker
Schloss:  PZ-Lochung
Einbruchschutz: RC2
Zarge:  Blockzarge, Stahl
Wärmeschutz: U-Wert 1,30 W/m2K

Einbau der Schließzylinder erfolgt bauseits.
Menge: 1,000 St

**02.01.0120 Dekorfolierung, Sport-Piktogramme auf Außentür**
Liefern und anbringen einer Dekorfolierung zur
Verwendung an der Außentür des
Technikraumes. Folie muss witterungs- und
kratzbeständig sein.
Verortung:  außenseitig auf Tür 24 im Erdgeschoss
Material:  Polyesterfolie
Maße:  ca. 0,90m x 1,80m
Dicke:  mind. 50 nm
Farbe:  Dunkelgrün - RAL 6005
Oberfläche:  matt
Motiv:  Piktogramme von bewegten Sportlerinnen
  Siehe Ansicht West
Menge: 2,000 St

**02.01.0130 Stahlblechtür, 1-flüglig, Außen, T 10 + T18**
*** Bezugsbeschreibung
Herstellen, liefern und einbauen einer 1-flügligen
Stahlblechtür zur Verwendung als
Außentür. Fachgerechte Ausführung nach DIN EN 179 als
doppelwandige
Verbundkonstruktion mit umlaufendem RAL-Anschluss.
Einauort:  EG - WC Herren T10
  EG - WC B T18
Maße:  1,135m x 2,135m
Wandmaterial: Poroton 36,5cm + beidseitig Putz
Material:  Stahl, verzinkt und pulverbeschichtet
Farbe:  Dunkelgrün - RAL 6005
Oberfläche:  pulverbeschichtet, matt
Türblatt:  dreiseitig gefalzt
Blechdicke:  1mm
Blattdicke:  65mm
Dämmung:  Mineralfaserplatte
Brandschutz: -
Schallschutz: erf. R = 30 dB
Verformungskl.: Klasse 2
Beschläge:  Außenseitig Drücker
  Innenseitig Drücker
Schloss:  PZ-Lochung
Einbruchschutz: RC2
Zarge:  Blockzarge, Stahl
Wärmeschutz: U-Wert 1,30 W/m2K

Einbau der Schließzylinder erfolgt bauseits.
Menge: 2,000 St

**02.01.0140 Stahlblechtür, 1-flüglig, Außen, T12+17**
*** wie Position 02.01.0130
Ausführung in DIN rechts
Nr.:  T 12 + T17
Menge: 2,000 St

**02.01.0150 Obentürschließer mit Gleitschiene, Außentür**
*** Bezugsbeschreibung
Liefern und montieren eines Obentürschließers mit
Gleitschiene. Ausführung nach
DIN EN 1154 für die Montage an Rohrrahmen-Außentüren
bzw. für barrierefreie
Türen bis 1.250 mm bei max. 47 Nm Öffnungsmoment.
Schließablauf, Endanschlag und Öffnungsdämpfung
hydraulisch kontrolliert
und einstellbar, Schließkraft stufenlos einstellbar.
Schließergröße, entsprechend
der Türflügelbreite. Montageart an Bandseite
Feststellung Mit Rasterfeststellung
Menge: 8,000 St

**02.01.0160 Obentürschließer mit Gleitschiene für 2-flüglige Außentür**
*** wie Position 02.01.0150
Ausführung:  2-flüglig
Farbe:  RAL 9002 Graubeige
Verortung:  Techniktür EG
Menge: 1,000 St

**02.01.0170 Türdrückergarnitur für Rohrrahmenaußentür, gekröft, Notausgang**
Liefern und montieren eines Türdrückers für eine
Notausgangstür. Element mit
U-Form-Griff, bei dem drei Rundstäbe im
90°-Gehrungsschnitt zusammengesetzt
sind. Drückerhals zur besseren Lastabtragung
konisch-zylindrisch aufgeweitet
Notausgangsverschluss in Feuerschutzausführung nach EN
179.
Gekröpft für Rohrrahmentür, mit Rückläufigen
Drückerende
Material:  Edelstahl
Garnitur:  2x Drücker
Oberfläche:  fein matt gebürstet
Rosetten:  oval
Menge: 4,000 St

**02.01.0180 Schloss mit Panikfunktion**
Zulage für die Ausführung des Türschlosses mit
Panikfunktion B.
Türen:  EG - T003, T019
  OG - T025, T034
Menge: 4,000 St

**02.01.0190 Türdrückergarnitur für Außentür, Edelstahl**
Liefern und montieren eines Design Türdrückers für
eine Außentür.
Produkt muss aus einer Serie kommen, die Elemente für
Türen und Fenster
enthält. Oberfläche Chrom-Nickellegiert, für
hochfrequentierte Nutzung
Material:  Edelstahl
Garnitur:  2x Drücker
Oberfläche:  fein matt gebürstet
Rosetten:  oval
Griffform:  rechtwinklig, L-Form
Kanten:  abgerundet

Vergleichbar zu Serie FSB 1267 - Gleichwertige
Produkte anderer Hersteller sind
zugelassen.
Menge: 10,000 St

**02.01.0200 Türdrückergarnitur mit Knauf für Außentür, Edelstahl**
Liefern und montieren eines Design Türdrückers für
eine Außentür.
Produkt muss aus einer Serie kommen, die Elemente für
Türen und Fenster
enthält. Oberfläche Chrom-Nickellegiert, für
hochfrequentierte Nutzung.
Verortung:  Techniktür
Material:  Edelstahl
Garnitur:  1x Knauf + 1x Drücker
Oberfläche:  fein matt gebürstet
Rosetten:  oval
Griffform:  rechtwinklig, L-Form
Kanten:  abgerundet

Vergleichbar zu Serie FSB 1267 - Gleichwertige
Produkte anderer Hersteller sind
zugelassen.
Menge: 1,000 St

**02.01.0210 Euro Schlüsseltaster, WC Barrierefrei**
Liefern und montieren eines Euro-Schlüsseltasters für
die Barrierefreie Toilette.
Menge: 1,000 St

**02.01.0220 Magnetkontakt für Außentür**
Herstellung, Lieferung und Einbau eines
Einlass-Magnetkontaktes
in zuvor beschriebene Alu-Rohrrahmen-Tür (Außentür).
Verortung:  Außentüren an der Nordseite
Menge: 2,000 St

**02.01.0230 Riegelschaltkontakt für Außentür**
Herstellung, Lieferung und Einbau eines
Einlass-Magnetkontaktes
in zuvor beschriebene Alu-Rohrrahmen-Tür (Außentür).
Zur bauseitigen Einbindung in die EMA
Verortung:  Außentüren an der Nordseite
Menge: 2,000 St

*Hinweis*

**02.01.0240 Rohrahmentür mit Oberlicht, 1-flüglig, innen, F-60 RS**
Herstellen, liefern und einbauen einer 1-flügligen
Rohrrahmentür mit Oberlicht zur
Verwendung als Innentür für die Anbindung des Flurs an
das Treppenhaus.
Inklusive Rahmenaufdopplung im Bereich des
Bodenaufbaus.
Einauort:  EG - Flur zu Treppenhaus
Nr.:  T03
Maße:  1,25m x 2,60m
  Türelement 1,25m x 2,135m
  Oberlicht 1,25m x 0,465m
Elementtiefe: 80mm
Wandmaterial: Kalksandstein 24cm + beidseitig Putz
Bodenaufbau: ca. 17cm
Material:  Aluminium + VSG-Glas
Oberfläche:  pulverbeschichtet, matt
Farbe:  Dunkelgrün 6005
Türblatt:  stumpf anschlagend
Beschläge:  Beidseitig Drücker
Schloss:  PZ-Lochung
Anschlag:  DIN Rechts
Zarge:  Umfassungszarge, Stahl
Maulweite:  ca. 27cm; KS-Wand 24cm + Beidseitig Putz
Brandschutz: F-60 RS, DSS Dichtselbstschließend
Schallschutz: erf. R = 30 dB

Einbau der Schließzylinder erfolgt bauseits.
Menge: 1,000 St

**02.01.0250 Rohrahmentür mit Oberlicht, 1-flüglig, innen, F-60 RS**
Element wie zuvor beschrieben, jedoch geänderte Größe.
Einauort:  OG - Flur zum Treppenhaus
Nr.:  T25
Maße:  1,135m x 2,60m
  Türelement 1,135m x 2,135m
  Oberlicht 1,135m x 0,465m
Menge: 1,000 St

**02.01.0260 Dekorfolie als Unfallschutz, Innentür**
Liefern und anbringen einer Dekorfolie zur Erhöhung
der Aufmerksamkeit und
Unfallprävention. Folie muss witterungs- und
kratzbeständig sein.
Verortung:  außenseitig auf Tür 03 im Erdgeschoss
  außenseitig auf Tür 25 im Obergeschoss
Material:  Polyesterfolie
Maße:  ca. 0,90m x 1,60m
Dicke:  mind. 50 nm
Farbe:  Dunkelgrün - RAL 6005
Oberfläche:  matt
Motiv:  Piktogramme von bewegten Sportlerinnen
Menge: 2,000 St

**02.01.0270 Obentürschließer mit Gleitschiene, Innentür**
Liefern und montieren eines Obentürschließers mit
Gleitschiene. Ausführung nach
DIN EN 1154 für die Montage an Rohrrahmen-Innentüren
bzw. für barrierefreie
Türen bis 1.250 mm bei max. 47 Nm Öffnungsmoment.
Schließablauf, Endanschlag und Öffnungsdämpfung
hydraulisch kontrolliert
und einstellbar, Schließkraft stufenlos einstellbar.
Schließergröße, entsprechend
der Türflügelbreite. Montageart an Bandseite.
Feststellung mit Rasterfeststellung.
Menge: 2,000 St

**02.01.0280 Türstopper, Wand, Edelstahl**
Lieferung und Einbau eines Wand-Türstoppers aus
Edelstahl mit Anprallgummi.
Montage im Innenraum, Befestigung mit unsichtbarer
Verschraubung.
Durchmesser 34 mm, unsichtbar verschraubt, Länge 45 mm.
Verortung:  Flurtüren, T03+ T25
Durchmesser:  ca. 34 mm
Länge:  ca. 45 mm
Material:  Edelstahl Rostfrei
Oberfläche:  fein matt gebürstet
Anprallgummi:  schwarz
Menge: 2,000 St

**02.01.0290 Zulage für Rahmenaufdopplung an Türelementen, 17cm**
Zulage für das ausführen einer Rahmenverbreiterung an
Türelementen zum
Ausgleich der Aufbauhöhe des Fußbodens.
Systemausführung und Qualität
entsprechend des Türelements. Inklusive
Befestigungswinkel und Dübel.
Bodenanschluss:  Stahlbetondecke
Aufbauhöhe Boden:  17cm
Menge: 16,000 m

#### Bereich 02.02 Fensterelemente

*Hinweis*
Aluminium Fenstersystem auf Passivhausniveau mit ca.
80 mm Grundbautiefe
Sofern in den Einzelpositionen nichts anderes
beschrieben, gelten folgende
Eigenschaften:
Material:  Aluminium
Oberfläche:  pulverbeschichtet
Farbe:  RAL 6005 Dunkelgrün
Verglasung:  3-fach Wärmeschutzglas VSG
Wärmedurchgangskoeffizient
Uw-Wert:  0,95W/m2K

Konstruktionsmerkmale:
Raumseitig aufschlagender Flügelrahmen mit ca. 10 mm
Flächenversatz zur
Rahmenebene, Außenseite flächenbündig. Das System ist
mit rechteckigen
Glasleisten auszustatten. Die Montage der Glasleisten
erfolgt mittels
toleranzausgleichenden Kunststoffhaltern.

DK-Beschlag
Verdeckt liegender Dreh-Kipp-Beschlag mit
Einhandbedienung, für Flügellasten bis
130/160 kg und einem Öffnungswinkel in Drehstellung
von 90°.
Der Beschlag ist mit einer in Dreh- und in
Kippstellung wirksamen
Fehlbedienungssperre ausgestattet.

Scheren- und Ecklager sind verdeckt liegend im Falz
eingebaut.
Alle Verriegelungspunkte sind mit Schließrollen
auszuführen.
Die untere griffseitige Eckumlenkung muss mit einem
Entlastungslager ausgeführt
werden. Durch Montage eines zusätzlichen Anschlages
kann der Öffnungswinkel,
der Einbausituation angepasst, auf 90° begrenzt werden.

Fenstergriffe mit verdeckt liegendem Getriebe. Das
Getriebe wird in den Falz
eingebaut. Die Befestigung des Getriebes erfolgt
mittels einer raumseitig
aufgeschraubten, kreisförmigen Rosette (Durchmesser 32
mm).
Die Befestigungsschrauben werden durch den - später zu
montierenden -
Fenstergriff abgedeckt. Während der Bauzeit ist die
Rosette mit einer Schutzkappe
abzudecken. Das Fenstergriff-Getriebe ist mit
Rastpunkten in Dreh-, Verschluss-
und Kippstellung ausgestattet.
Der Fenstergriff ist erst nach Abschluss der
Fenstermontage beziehungsweise vor
der Gebrauchsabnahme der Fenster zu montieren. Die
farblich auf den Fenstergriff
abgestimmte Abdeck-Rosette ist ebenfalls erst zu
diesem Zeitpunkt aufzudrücken.

Baukörperanschlüsse
Die Fenster sind an den Anschlussfugen außen und innen
nach den allgemein
anerkannten Regeln der Technik abzudichten.
Die innere Anschlussfuge ist mit dauerelastischen
Dichtstoffen zu versiegeln.
Auf der Innenseite des Blendrahmens ist ein
Aluminiumwinkel zur Aufnahme des
Wandanschlussprofils zu befestigen.
Auf der Innenseite ist die Basiskonstruktion für den
Anschluss einer bauseitigen
Fensterbank vorzurichten. Die Anschlussfuge ist mit
dauerelastischen Dichtstoffen
zu versiegeln.

**02.02.0010 Alu-Fenster-Element, 1-teilig, festverglast**
Herstellung, Lieferung und Montage eines
Fensterelements aus Aluminium inkl.
aller Beschläge.
Nr.  F03 - Mehrzweckraum EG
Maße:  1,97m x 2,135m
Rahmentiefe: 80mm
Wandmaterial: Poroton 36,5cm + beidseitig Putz
Bodenaufbau: ca. 17cm
Material:  Aluminium
Oberfläche:  pulverbeschichtet, matt
Farbe:  Dunkelgrün 6005
Öffnungsart:  Festverglasung
Schallschutz: erf. R = 30 dB
Verglasung:  3-fach VSG-Glas U-Wert 0,95W/m2K
Menge: 1,000 St

**02.02.0020 Alu-Fenster-Element, 2-teilig, Dreh-Kippelement**
*** Bezugsbeschreibung
Herstellung, Lieferung und Montage eines 2-teiligen
Fensterelements aus
Aluminium inkl. aller Beschläge.
Nr.  EG - F001, F002
Aufteilung:  Festes Sockelelement + oberer
Öffnungsflügel
Maße:  1,135m x 2,135m
Teilung:  Unteres Feld 1,135m x 1,0m
  Oberes DK- Elem. 1,135m x 1,135m
Rahmentiefe: 80mm
Wandmaterial: Poroton 36,5cm + beidseitig Putz
Bodenaufbau: ca. 17cm
Material:  Aluminium
Oberfläche:  pulverbeschichtet, matt
Farbe:  Dunkelgrün 6005
Öffnungsart:  Dreh-Kippflügel
  mit Fehlbedienungssperre
Anschlag:  DIN Rechts
Brandschutz: -
Schallschutz: erf. R = 30 dB
Verglasung:  3-fach VSG-Glas U-Wert 0,95W/m2K
Menge: 2,000 St

**02.02.0030 Alu-Fenster-Element, 2-teilig, Dreh-Kippelement, satiniert**
*** wie Position 02.02.0020
Ausführung mit satiniertem Glas
Nr.  EG - F008, F011
  OG - F016, F018, F020, F023, F026, F029, F031, F033
Verglasung:  satiniert
Menge: 10,000 St

**02.02.0040 Alu-Fenster-Element, 1-teilig, Dreh-Kippelement**
*** Bezugsbeschreibung
Herstellung, Lieferung und Montage eines 1-teiligen
Fensterelements aus
Aluminium inkl. aller Beschläge.
Nr.  EG - F007, F010, F013
  OG - F015, F025, F028, F032
Maße:  1,135m x 1,075m
Rahmentiefe: 80mm
Wandmaterial: Poroton 36,5cm + beidseitig Putz
Bodenaufbau: ca. 17cm
Material:  Aluminium
Oberfläche:  pulverbeschichtet, matt
Farbe:  Dunkelgrün 6005
Öffnungsart:  Dreh-Kippflügel
  mit Fehlbedienungssperre
Anschlag:  DIN Rechts
Brandschutz: -
Schallschutz: erf. R = 30 dB
Verglasung:  3-fach VSG-Glas U-Wert 0,95W/m2K
Menge: 7,000 St

**02.02.0050 Alu-Fenster-Element, 1-teilig, Dreh-Kippelement, DIN Links**
*** wie Position 02.02.0040
Ausführung mit anderem Anschlag
Nr.  OG - F017, F021, F024
Anschlag:  DIN Links
Menge: 3,000 St

**02.02.0060 Alu-Fenster-Element, 1-teilig, Dreh-Kippelement,**
Herstellung, Lieferung und Montage eines 1-teiligen
Fensterelements aus
Aluminium inkl. aller Beschläge.
Nr.  EG - F004, F005, F006
Maße:  1,135m x 63,5m
Rahmentiefe: 80mm
Wandmaterial: Poroton 36,5cm + beidseitig Putz
Bodenaufbau: ca. 17cm
Material:  Aluminium
Oberfläche:  pulverbeschichtet, matt
Farbe:  Dunkelgrün 6005
Öffnungsart:  Dreh-Kippflügel
  mit Fehlbedienungssperre
Anschlag:  DIN links
Brandschutz: -
Schallschutz: erf. R = 30 dB
Verglasung:  3-fach VSG-Glas U-Wert 0,95W/m2K
Menge: 3,000 St

**02.02.0070 Alu-Fenster-Element, 1-teilig, festverglast**
Herstellung, Lieferung und Montage eines 1-teiligen
Fensterelements aus
Aluminium inkl. aller Beschläge.
Nr.  EG - F009, F012
  OG - F019, F022, F027, F030
Maße:  1,135m x 63,5m
Rahmentiefe: 80mm
Wandmaterial: Poroton 36,5cm + beidseitig Putz
Bodenaufbau: ca. 17cm
Material:  Aluminium
Oberfläche:  pulverbeschichtet, matt
Farbe:  Dunkelgrün 6005
Öffnungsart:  Festverglast
Brandschutz: -
Schallschutz: erf. R = 30 dB
Verglasung:  3-fach VSG-Glas U-Wert 0,95W/m2K
Menge: 6,000 St

**02.02.0080 Alu-Fenster-Element, 2-teilig, Brandschutzfenster**
Herstellung, Lieferung und Montage eines 2-teiligen
Fensterelements aus
Aluminium inkl. aller Beschläge. Ausführung mit
Brandschutzfunktion.
Nr.  OG - F014
Maße:  1,135m x 2,135m
Aufteilung:  Festes Sockelelement + oberer
Öffnungsflügel
  Unteres Feld 1,135m x 1,0m
  Oberes DK- Elem. 1,135m x 1,135m
Rahmentiefe: 80mm
Wandmaterial: Poroton 36,5cm + beidseitig Putz
Bodenaufbau: ca. 17cm
Material:  Aluminium
Oberfläche:  pulverbeschichtet, matt
Farbe:  Dunkelgrün 6005
Anschlag:  DIN Links
Brandschutz: Rauchschutzautomation
Schallschutz: erf. R = 30 dB
Verglasung:  3-fach VSG-Glas U-Wert 0,95W/m2K
Menge: 1,000 St

**02.02.0090 Zulage für Rahmenaufdopplung an bodentiefen Fensterelementen, 17cm**
Zulage für das Ausführen einer Rahmenverbreiterung an
bodentiefen
Fensterelementen zum Ausgleich der Aufbauhöhe des
Fußbodens.
Systemausführung und Qualität entsprechend des
Fensterelements.
Inklusive Befestigungswinkel und Dübel.
Bodenanschluss:  Stahlbetondecke
Aufbauhöhe Boden:  17cm
Menge: 14,000 m

**02.02.0100 Textilscreen mit Führungsschienen in U-Form, b=1,13m**
*** Bezugsbeschreibung
Liefern und montieren eines Sonnenschutzelements mit
Textilblende, inklusive
Führungsschienen und Fallstab. System bestehend aus
Einbaukasten, Motor,
Blendelement und Führungsschienen. Blendelement muss
UV- und
witterungsbeständig sein.
Material:  Aluminium, pulverbeschichtet
Kastentiefe:  25cm
Kastenhöhe:  15cm
Textil:  kunststoff, hochwetterfest, matt
Textil Breite:  ca. 1,13m
Textil Höhe:  ca. 2,13m
Farbe:  Dunkelgrün RAL 6005
Steuerung:  Taster im Innenraum, passend zu
Schalterprogramm
Schiene:  U-Form
Menge: 3,000 St

**02.02.0110 Textilscreen mit Führungsschienen in U-Form, b=1,97m**
*** wie Position 02.02.0100
Ausführung mit geänderter Breite
Textil Breite:  ca. 1,97m
Menge: 1,000 St

**02.02.0120 Zulage für Schienenanpassung**
Zulage für das Anpassen der zwei Laufschienen des
Textilscreens an die Schräge
der Fensterbank.
Abrechnung 1x pro Fenster
Menge: 4,000 St

**02.02.0130 Absturzsicherung, Flachstahlrahmen mit Netzfüllung**
Herstellen, liefern und montieren eines Stahlrahmens
aus Flachstahl mit
Netzfüllung. Inklusive angeschweißten
Befestigungswinkeln.
Einbauort:  Fensterlaibungen als Absturzsicherung
Material:  Stahl verzinkt und pulverbeschichtet
Farbe:  RAL 6005
Maße:  ca. 1,135m x 1,0m
Netz:  Stahlseil geflochten, Seil 2mm
Raster:  Maschengröße 10cm
Menge: 5,000 St

**02.02.0140 Fensterbeschläge für Dreh-Kippelement, innenseitig**
Liefern und montieren eines Fensterbeschlags mit
Dreh-Kippfunktion. Produkt
muss aus einer Serie kommen, die Elemente für Türen
und Fenster enthält.
Oberfläche Chrom-Nickellegiert, für hochfrequentierte
Nutzung
Material:  Edelstahl
Garnitur:  1x Drücker
Oberfläche:  fein matt gebürstet
Rosetten:  oval
Griffform:  rechtwinklig, L-Form
Kanten:  abgerundet

Vergleichbar zu Serie FSB 1267 - Gleichwertige
Produkte anderer Hersteller sind
zugelassen.
Menge: 25,000 St

*Hinweis*
Bei Fensterbänken mit einer Ausladung > 150 mm ist die
vordere Kante der
Fensterbank mit entsprechenden Konstruktionen gegen
Abknicken zu sichern.
Die Fensterbank ist auf der Unterseite mit einer
Antidröhnmasse (Baustoffklasse
B1 nach DIN 4102) von ca. 1,5 mm Dicke zu beschichten.
Der Anteil der
beschichteten Fläche darf 50% der Gesamtfläche nicht
unterschreiten.
Zur Abdichtung zwischen Fensterbank und Fenster ist
eine System-Dichtung
vorzusehen.Fensterbänke sind grundsätzlich so
auszubilden, dass
Schlagregenwasser sicher nach außen über die Fassade
abgeleitet wird und kein
Wasser in das Gebäude eindringen kann. Die Ableitung
muss so erfolgen, dass
eine Verschmutzung der Fassade weitgehend vermieden
wird.
Die Neigung der Fensterbänke darf 5% nicht
unterschreiten. Klemmverbindungen
sind unsichtbar herzustellen. Dazu ist an der
Tropfkante innenseitig ein
winkelförmiger Haltesteg vorzusehen.
Zum Schutz der Oberfläche während des Transports und
der Montage muss ein
recyclebare Folie aufgebracht sein. Die UV-Stabilität
der Folie muss für einen
Zeitraum von 3 Monaten nach Montage gewährleistet
werden. Die Material-Dicke
der Fensterbank ist den zu erwartenden Belastungen der
Ausladung anzupassen.
Die Befestigung ist grundsätzlich nach statischen
Erfordernissen auszuführen,
sowie sind thermisch bedingte Längenänderungen durch
ausreichende
Dehnungsmöglichkeiten sicherzustellen. Die seitlichen
Abschlüsse sind so
auszuführen, dass die thermisch bedingten
Längenänderungen ohne Schädigung
des Bauwerkes aufgenommen werden können und
Regenwasser nach außen
abgeleitet wird. Bei Einsatz von
Kunststoff-Abschlüssen müssen diese aus
hochwetterfestem Material hergestellt werden. Werden
Abschlüsse ohne
Dehnungsausgleich eingesetzt, so ist die
zwängungsfreie Konstruktion durch den
fachgerechten Einbau mit elastischenAnschlüssen ans
Mauerwerk durch
Dichtbänder o. ä.sicherzustellen.

**02.02.0150 Außenfensterbank, Aluminium**
Lieferung und Montage von Fensterbänken aus 2 mm
Alublech mit
wasserdichten Aufkantungen. In Einzellängen bis zu
1,80m.
Ausführung gemäß Herstellervorgaben.
Montage einschl. aller nötigen Befestigungsmittel.
Einbauort:  alle Fenster, außen, EG + OG
Material:  Aluminium, pulverbeschichtet
Farbe:  Dunkelgrün - RAL 6005
Neigung:  ca. 5°
Länge:  11 x 1,135m im EG
  1 x 1,97m im EG
  20 x 1,135m im OG
Ausladung:  ca. 190 mm
Höhe Tropfnase:  ca. 40 mm
Höhe Anschraubsteg:  ca. 25 mm
Menge: 37,000 m

### Titel 03 Stundenlohnarbeiten und Sonstiges

**03.0010 Stundensatz Vorarbeiter**
Auf Stundenbasis erbrachte Arbeitsleistungen mit
Vorarbeitern, die nicht im
Rahmen der beauftragten Positionen erfasst wurden und
nur auf ausdrückliche
Anweisung der Bauleitung zur Ausführung kommen.
Menge: 5,000 h

**03.0020 Stundensatz Facharbeiter**
Auf Stundenbasis erbrachte Arbeitsleistungen von
Facharbeitern, die nicht im
Rahmen der beauftragten Positionen erfasst wurden und
nur auf ausdrückliche
Anweisung der Bauleitung zur Ausführung kommen.
Menge: 5,000 h

**03.0030 Stundensatz Helfer**
Auf Stundenbasis erbrachte Arbeitsleistungen von
Helfern, die nicht im Rahmen
der beauftragten Positionen erfasst wurden und nur auf
ausdrückliche Anweisung
der Bauleitung zur Ausführung kommen.
Menge: 5,000 h

**03.0040 Zusätzliche Anfahrt**
Preis für eine zusätzliche Anfahrt
Menge: 1,000 St

USt %: 19,00
